# A8 Ern. AS MZG-Wellingen - AS Perl-Borg, RF PS
Angebotsaufforderung (GAEB DA XML 3.2, DA83)
Projekt: A-05307-00
Währung: EUR
Auftraggeber: Autobahn GmbH des Bundes, Niederlassung West (Montabaur), Außenstelle Neunkirchen, Autobahn GmbH-NL West, Am Ochsenwald 4, 66539 Wellesweiler, Am Ochsenwald 4, 66539 Wellesweiler
Erstellt mit: GXML Toolbox V3.3 R20230829, iTWO_64 V25.0.650, 10.04.2026

## 265-26-4040 VS: A8 Ern. AS MZG-Wellingen - AS Perl-Borg, RF PS
Datum: 10.04.2026
WaGr: 99_99_01

### Abschnitt 00 EINRICHTUNG - HILFSLEISTUNG

#### Unterabschnitt 00.00 BAUBEGLEITENDE LEISTUNGEN

**00.00.0001 Verkehrsrechtliche Anordnung einh.**
Verkehrsrechtliche Anordnung für die Einrichtung und den Betrieb der Verkehrssicherung im Zuständigkeitsbereich der Autobahn GmbH nach Unterlagen des AG einholen.
Erforderliche Ortsbesichtigungen zur Erstellung der Planunterlagen durchführen.
Gebührenfrei.
Menge: 12,000 St
Leistungsbereichkatalog: 105

**00.00.0002 Verkehrsrechtliche Anordnung einh.**
Verkehrsrechtliche Anordnung für die Einrichtung und den Betrieb der Verkehrssicherung im Zuständigkeitsbereich der Autobahn GmbH nach Unterlagen des AG einholen.
Erforderliche Ortsbesichtigungen zur Erstellung der Planunterlagen durchführen.
Anfallende Gebühren für verkehrsrechtliche Anordnung
über 300,00 Euro bis 400,00 Euro.
Menge: 12,000 St
Leistungsbereichkatalog: 105

**00.00.0003 Verkehrsrechtliche Anordnung einh.**
Verkehrsrechtliche Anordnung für die Einrichtung und den Betrieb der Verkehrssicherung im Zuständigkeitsbereich der Autobahn GmbH nach Unterlagen des AG einholen.
Erforderliche Ortsbesichtigungen zur Erstellung der Planunterlagen durchführen.
Anfallende Gebühren für verkehrsrechtliche Anordnung
über 400,00 Euro bis 500,00 Euro.
Menge: 2,000 St
Leistungsbereichkatalog: 105

**00.00.0004 Verkehrsrechtliche Anordnung einh.**
Verkehrsrechtliche Anordnung für die Einrichtung und den Betrieb der Verkehrssicherung im Bereich des nachgeordneten Straßennetzes nach Unterlagen des AG einholen.
Anfallende Gebühren für verkehrsrechtliche Anordnung
über 100,00 Euro bis 200,00 Euro.
Menge: 2,000 St
Leistungsbereichkatalog: 105

**00.00.0005 Zulage Nachtarbeit**
Zulage zu OZ-Gruppe 01. für Nachtarbeit, die durch den AG angeordnet wurde. Vergütet wird der Mehraufwand für den Auf- und Abbau der Baustellen oder die Anpassung der Beschilderung von 22.00 bis 06:00 Uhr, sofern diese Leistung nicht bereits Bestandteil der Positionen der OZ-Gruppe 01. ist.
Menge: 3,000 St
Leistungsbereichkatalog: 101

**00.00.0006 Zulage Sonn- und Feiertag**
Zulage zu OZ-Gruppe 01. für Sonn- bzw. Feiertagarbeit, die durch den AG angeordnet wurde. Vergütet wird der Mehraufwand für den Auf- und Abbau der Baustellen oder die Anpassung der Beschilderung an einem Sonn- oder Feiertag, sofern diese Leistung nicht bereits Bestandteil der Positionen der OZ-Gruppe 01. ist.
Menge: 3,000 St
Leistungsbereichkatalog: 101

**00.00.0007 Planunterlagen des AG anpassen**
Vorhandene Planunterlagen des Verkehrssicherung nach Aufforderung des AG anpassen.
Ergänzung von bis zu 5 Umleitungstafeln mit variablem Inhalt und 10 StVO-Verkehrszeichen je Plan. Dem AN wird vor Anpassung eine CorelDRAW-Datei zur Verfügung gestellt.
Die Abrechnung erfolgt je Plan und Änderungsaufforderungen, Aufwand zur Korrektur nach erster Voralge ist einzukalkulieren.
Menge: 3,000 St

*Hinweis: Zeitliche Beschränkungen (Punkt*
Zeitliche Beschränkungen (Punkt 3.2.2 der Baubeschreibung) sind bei der Kalkulation zu beachten.

### Abschnitt 01 VERKEHRSSICHERUNGSARBEITEN

*Hinweis: Die in VZ-Plänen angegebenen Stationierungen sind*
Die in den VZ-Plänen angegebenen Standorte sind gemeinsam mit dem AG den örtlichen Gegebenheiten anzupassen.

#### Unterabschnitt 01.00 AUF- UND ABBAU

**01.00.0001 Verkehrssich. läng. Dauer aufbauen Arb.st.u. Uml.str**
*** Pauschalposition
StL-Nr. 2110510539009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'gemäß Anlage VZ-Plan 01.'

Für Verkehrsführungsphase '1a (Bauphase 1a), Arbeiten im Bereich der MÜF.'
Menge: 1,000 Psch
Leistungsbereichkatalog: 105

**01.00.0002 Verkehrssich. läng. Dauer vorhalten wie Vorposition**
StL-Nr. 2110511010
Verkehrssicherung längerer Dauer vorhalten, warten, instand setzen und betreiben. Vorübergehende Verkehrssicherungsmaßnahmen durchführen. Die Kontrolle der Verkehrssicherung wird gesondert vergütet.
Verkehrssicherung wie in Vorposition beschrieben.
Menge: 15,000 d
Leistungsbereichkatalog: 105

**01.00.0003 Verkehrssicherung umbauen**
*** Pauschalposition
StL-Nr. 21105115999000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1a (Bauphase 1a).'

Umbauen nach Verkehrsführungsphase '1 (Bauphase 1).'

Umbauen 'der VF aus VZ-Plan 01 (siehe OZ 01.00.0001.) zur VF gemäß VZ-Plan 02.'
Menge: 1,000 Psch
Leistungsbereichkatalog: 105

**01.00.0004 Verkehrssich. läng. Dauer vorhalten wie Vorposition**
StL-Nr. 2110511010
Verkehrssicherung längerer Dauer vorhalten, warten, instand setzen und betreiben. Vorübergehende Verkehrssicherungsmaßnahmen durchführen. Die Kontrolle der Verkehrssicherung wird gesondert vergütet.
Verkehrssicherung wie in Vorposition beschrieben.
Menge: 40,000 d
Leistungsbereichkatalog: 105

**01.00.0005 Verkehrssicherung umbauen**
*** Pauschalposition
StL-Nr. 21105115999000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1 (Bauphase 1).'

Umbauen nach Verkehrsführungsphase '1b (Bauphase 1b).'

Umbauen 'der VF aus VZ-Plan 02 (siehe OZ 01.00.0003.) zur VF gemäß VZ-Plan 01 für das Schließen der MÜF.'
Menge: 1,000 Psch
Leistungsbereichkatalog: 105

**01.00.0006 Verkehrssich. läng. Dauer vorhalten wie Vorposition**
StL-Nr. 2110511010
Verkehrssicherung längerer Dauer vorhalten, warten, instand setzen und betreiben. Vorübergehende Verkehrssicherungsmaßnahmen durchführen. Die Kontrolle der Verkehrssicherung wird gesondert vergütet.
Verkehrssicherung wie in Vorposition beschrieben.
Menge: 5,000 d
Leistungsbereichkatalog: 105

**01.00.0007 Verkehrssicherung umbauen**
*** Pauschalposition
StL-Nr. 21105115999000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1b (Bauphase 1b).'

Umbauen nach Verkehrsführungsphase '2a (Bauphase 2a).'

Umbauen 'der VF aus VZ-Plan 01 (siehe OZ 01.00.0005.) zur VF gemäß VZ-Plan 03.'
Menge: 1,000 Psch
Leistungsbereichkatalog: 105

**01.00.0008 Verkehrssich. läng. Dauer vorhalten wie Vorposition**
StL-Nr. 2110511010
Verkehrssicherung längerer Dauer vorhalten, warten, instand setzen und betreiben. Vorübergehende Verkehrssicherungsmaßnahmen durchführen. Die Kontrolle der Verkehrssicherung wird gesondert vergütet.
Verkehrssicherung wie in Vorposition beschrieben.
Menge: 15,000 d
Leistungsbereichkatalog: 105

**01.00.0009 Verkehrssicherung umbauen**
*** Pauschalposition
StL-Nr. 21105115999000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '2a (Bauphase 2a).'

Umbauen nach Verkehrsführungsphase '2 (Bauphase 2).'

Umbauen 'der VF aus VZ-Plan 03 (siehe OZ 01.00.0007.) zur VF gemäß VZ-Plan 04 für Arbeiten an den MÜF.'
Menge: 1,000 Psch
Leistungsbereichkatalog: 105

**01.00.0010 Verkehrssich. läng. Dauer vorhalten wie Vorposition**
StL-Nr. 2110511010
Verkehrssicherung längerer Dauer vorhalten, warten, instand setzen und betreiben. Vorübergehende Verkehrssicherungsmaßnahmen durchführen. Die Kontrolle der Verkehrssicherung wird gesondert vergütet.
Verkehrssicherung wie in Vorposition beschrieben.
Menge: 50,000 d
Leistungsbereichkatalog: 105

**01.00.0011 Verkehrssicherung umbauen**
*** Pauschalposition
StL-Nr. 21105115999000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '2 (Bauphase 2).'

Umbauen nach Verkehrsführungsphase '2b (Bauphase 2b).'

Umbauen 'der VF aus VZ-Plan 04 (siehe OZ 01.00.0009.) zur VF gemäß VZ-Plan 03 für das Schließen der MÜF.'
Menge: 1,000 Psch
Leistungsbereichkatalog: 105

**01.00.0012 Verkehrssich. läng. Dauer vorhalten wie Vorposition**
StL-Nr. 2110511010
Verkehrssicherung längerer Dauer vorhalten, warten, instand setzen und betreiben. Vorübergehende Verkehrssicherungsmaßnahmen durchführen. Die Kontrolle der Verkehrssicherung wird gesondert vergütet.
Verkehrssicherung wie in Vorposition beschrieben.
Menge: 15,000 d
Leistungsbereichkatalog: 105

**01.00.0013 Verkehrssich. läng. Dauer abbauen**
*** Pauschalposition
StL-Nr. 211051209000
Verkehrssicherung an Arbeitsstellen längerer Dauer abbauen. Vorübergehende Verkehrssicherungsmaßnahmen
durchführen. Vorübergehende Markierung entfernen,
transportable Lichtsignalanlage, bauliches Leitelement,
mobile Stauwarnanlage, LED-Anzeigetafel und transportable Schutzeinrichtung abbauen werden gesondert
vergütet.
Nach RSA, Regelplan 'gemäß Anlage VZ-Plan 03. Verkehrssicherung der OZ 01.00.0011.'
Menge: 1,000 Psch
Leistungsbereichkatalog: 105

**01.00.0014 Verkehrssich. läng. Dauer aufbauen Arbeitsstelle**
*** Pauschalposition
StL-Nr. 2110510519009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'gemäß Anlage VZ-Plan 05.'

Für Verkehrsführungsphase '3a (Bauphase 3a), Arbeiten im Bereich der MÜF.'
Menge: 1,000 Psch
Leistungsbereichkatalog: 105

**01.00.0015 Verkehrssich. läng. Dauer vorhalten wie Vorposition**
StL-Nr. 2110511010
Verkehrssicherung längerer Dauer vorhalten, warten, instand setzen und betreiben. Vorübergehende Verkehrssicherungsmaßnahmen durchführen. Die Kontrolle der Verkehrssicherung wird gesondert vergütet.
Verkehrssicherung wie in Vorposition beschrieben.
Menge: 15,000 d
Leistungsbereichkatalog: 105

**01.00.0016 Verkehrssicherung umbauen**
*** Pauschalposition
StL-Nr. 21105115999000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '3a (Bauphase 3a).'

Umbauen nach Verkehrsführungsphase '3 (Bauphase 3).'

Umbauen 'der VF aus VZ-Plan 05 (siehe OZ 01.00.0014.) zur VF gemäß VZ-Plan 06.'
Menge: 1,000 Psch
Leistungsbereichkatalog: 105

**01.00.0017 Verkehrssich. läng. Dauer vorhalten wie Vorposition**
StL-Nr. 2110511010
Verkehrssicherung längerer Dauer vorhalten, warten, instand setzen und betreiben. Vorübergehende Verkehrssicherungsmaßnahmen durchführen. Die Kontrolle der Verkehrssicherung wird gesondert vergütet.
Verkehrssicherung wie in Vorposition beschrieben.
Menge: 50,000 d
Leistungsbereichkatalog: 105

**01.00.0018 Verkehrssicherung umbauen**
*** Pauschalposition
StL-Nr. 21105115999000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '3 (Bauphase 3).'

Umbauen nach Verkehrsführungsphase '3b (Bauphase 1b).'

Umbauen 'der VF aus VZ-Plan 06 (siehe OZ 01.00.0016.) zur VF gemäß VZ-Plan 05 für das Schließen der MÜF.'
Menge: 1,000 Psch
Leistungsbereichkatalog: 105

**01.00.0019 Verkehrssich. läng. Dauer vorhalten wie Vorposition**
StL-Nr. 2110511010
Verkehrssicherung längerer Dauer vorhalten, warten, instand setzen und betreiben. Vorübergehende Verkehrssicherungsmaßnahmen durchführen. Die Kontrolle der Verkehrssicherung wird gesondert vergütet.
Verkehrssicherung wie in Vorposition beschrieben.
Menge: 5,000 d
Leistungsbereichkatalog: 105

**01.00.0020 Verkehrssich. läng. Dauer abbauen**
*** Pauschalposition
StL-Nr. 211051209000
Verkehrssicherung an Arbeitsstellen längerer Dauer abbauen. Vorübergehende Verkehrssicherungsmaßnahmen
durchführen. Vorübergehende Markierung entfernen,
transportable Lichtsignalanlage, bauliches Leitelement,
mobile Stauwarnanlage, LED-Anzeigetafel und transportable Schutzeinrichtung abbauen werden gesondert
vergütet.
Nach RSA, Regelplan 'gemäß Anlage VZ-Plan 05. Verkehrssicherung der OZ 01.00.0018.'
Menge: 1,000 Psch
Leistungsbereichkatalog: 105

**01.00.0021 Verkehrssich. läng. Dauer aufbauen Arbeitsstelle**
*** Pauschalposition
StL-Nr. 2110510519009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'gemäß Anlage VZ-Plan 01-1.'

Für Verkehrsführungsphase '1-1 (Bauphase 1-1), Arbeiten an Entwässerungseinrichtungen im Mittelstreifen.'
Menge: 1,000 Psch
Leistungsbereichkatalog: 105

**01.00.0022 Verkehrssich. läng. Dauer vorhalten wie Vorposition**
StL-Nr. 2110511010
Verkehrssicherung längerer Dauer vorhalten, warten, instand setzen und betreiben. Vorübergehende Verkehrssicherungsmaßnahmen durchführen. Die Kontrolle der Verkehrssicherung wird gesondert vergütet.
Verkehrssicherung wie in Vorposition beschrieben.
Menge: 15,000 d
Leistungsbereichkatalog: 105

**01.00.0023 Verkehrssich. läng. Dauer abbauen**
*** Pauschalposition
StL-Nr. 211051209000
Verkehrssicherung an Arbeitsstellen längerer Dauer abbauen. Vorübergehende Verkehrssicherungsmaßnahmen
durchführen. Vorübergehende Markierung entfernen,
transportable Lichtsignalanlage, bauliches Leitelement,
mobile Stauwarnanlage, LED-Anzeigetafel und transportable Schutzeinrichtung abbauen werden gesondert
vergütet.
Nach RSA, Regelplan 'gemäß Anlage VZ-Plan 01-1. Verkehrssicherung der OZ 01.00.0021.'
Menge: 1,000 Psch
Leistungsbereichkatalog: 105

**01.00.0024 Verkehrssicherung läng.Dauer durchf Umleitungsstrecke**
StL-Nr. 2110513029000990
Verkehrssicherung von längerer Dauer betriebsfertig
aufbauen, vorhalten, warten, instand setzen, betreiben
und abbauen. Vorübergehende Verkehrssicherungsmaßnahmen
durchführen. Die Kontrolle der Verkehrssicherung wird
nicht gesondert vergütet. Vorübergehende Markierung,
transportable Lichtsignalanlage, bauliches Leitelement,
mobile Stauwarnanlage, LED-Anzeigetafel und transportable Schutzeinrichtung werden gesondert vergütet.
Verkehrssicherung an Umleitungsstrecke.
Nach RSA, Regelplan 'gemäß Anlage VZ-Plan 07.'

Für Verkehrsführungsphase '3.'

Einsatzzeit ': 10 bis 12 Stunden nachts zwischen 20:00 und 06:00 Uhr.'
Menge: 2,000 St
Leistungsbereichkatalog: 105

*Hinweis: Kontrolle während Verkehrsführungsphase 2*
Kontrolle während sämtlicher Bauphasen inkl. Kontrolle der VS gemäß VZ-Plan 01-1.

**01.00.0025 Kontrolle d. Verkehrss. an Arb.st. zweimal täglich**
StL-Nr. 2110590539
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Dokumentation der Kontrolle 'durch elektronisches Erfassungsgerät nach Unterlagen des AG. Eine Kontrollfahrt besteht aus dem Auslesen von vier Erfassungschips.
Kontrollberichte sind an Arbeitstagen täglich bis 10:00 Uhr für den vorherigen Tag und an Wochenenden am folgenden Arbeitstag per E-Mail bei der örtlichen Bauüberwachung einzureichen.'
Menge: 170,000 d
Leistungsbereichkatalog: 105

*Hinweis: Kontrolle während Verkehrsführungsphase 2*
Kontrolle während Sperrung der Anschlussstelle Perl-Borg.

**01.00.0026 Kontrolle d. Verkehrss. a. Uml.str. zweimal täglich**
StL-Nr. 2110591039
Kontrolle der temporären Verkehrsschilder, vorübergehenden Markierungen, transportablen Lichtsignalanlagen,
baulichen Leitelemente und transportablen Schutzeinrichtungen auf Umleitungsstrecke gemäß ZTV-SA durchführen. Die Kontrolle ist unmittelbar nach deren Durchführung zu erfassen und zu dokumentieren. Arbeits- und
Hilfsmittel sind vom AN zu stellen und dem AG jederzeit
zugänglich zu machen.
Kontrolle zweimal täglich.
Dokumentation der Kontrolle 'durch elektronisches Erfassungsgerät nach Unterlagen des AG. Eine Kontrollfahrt besteht aus dem Auslesen von vier Erfassungschips.
Kontrollberichte sind an Arbeitstagen täglich bis 10:00 Uhr für den vorherigen Tag und an Wochenenden am folgenden Arbeitstag per E-Mail bei der örtlichen Bauüberwachung einzureichen.'
Menge: 40,000 d
Leistungsbereichkatalog: 105

*Hinweis: Zusätzliche Baken unbeleuchtet, die nicht Bestandteil*
Zusätzliche Baken unbeleuchtet, die nicht Bestandteil
der VZ-Pläne sind.

**01.00.0027 Absp.g.,Warneinr. aufb. u. abb. Pfeilbake eins.*Typ RA2 Versorg. Wahl AN**
StL-Nr. 21105405032001
Absperrgerät oder Warneinrichtung betriebsfertig aufbauen und abbauen. Vorhalten, Kontrolle, Wartung, In-
standsetzung und Betreiben werden gesondert vergütet.
Vorübergehende Verkehrssicherungsmaßnahmen durchführen.
70 v. H. des Preises werden nach betriebsfertigem Aufbau, der Rest nach Abbau vergütet.
Pfeilbake Größe 1000 x 250 mm einseitig.
Mit retroreflektierender Folie Klasse RA2.
Energieversorgung nach Wahl des AN.
Menge: 40,000 St
Leistungsbereichkatalog: 105

**01.00.0028 Absp.g.,Warneinr. vorhalten wie Vorposition**
StL-Nr. 2110541001
Absperrgerät oder Warneinrichtung vorhalten, warten,
instand setzen und betreiben. Vorübergehende Verkehrssicherungsmaßnahmen durchführen. Die Kontrolle wird gesondert vergütet.
Absperrgerät oder Warneinrichtung wie in Vorposition
beschrieben.
Menge: 5600,000 Std
Leistungsbereichkatalog: 105

*Hinweis: Zusätzliche Baken beleuchtet, die nicht Bestandteil der*
Zusätzliche Baken beleuchtet, die nicht Bestandteil
der VZ-Pläne sind.

**01.00.0029 Absp.g.,Warneinr. aufb. u. abb. Pfeilbake eins.*Typ RA2 eins. Dauerlicht*Versorg. Wahl AN**
StL-Nr. 21105405032101
Absperrgerät oder Warneinrichtung betriebsfertig aufbauen und abbauen. Vorhalten, Kontrolle, Wartung, In-
standsetzung und Betreiben werden gesondert vergütet.
Vorübergehende Verkehrssicherungsmaßnahmen durchführen.
70 v. H. des Preises werden nach betriebsfertigem Aufbau, der Rest nach Abbau vergütet.
Pfeilbake Größe 1000 x 250 mm einseitig.
Mit retroreflektierender Folie Klasse RA2.
Mit 1 Richtstrahler einseitig, gelbes Dauerlicht, WL1.
Energieversorgung nach Wahl des AN.
Menge: 25,000 St
Leistungsbereichkatalog: 105

**01.00.0030 Absp.g.,Warneinr. vorhalten wie Vorposition**
StL-Nr. 2110541001
Absperrgerät oder Warneinrichtung vorhalten, warten,
instand setzen und betreiben. Vorübergehende Verkehrssicherungsmaßnahmen durchführen. Die Kontrolle wird gesondert vergütet.
Absperrgerät oder Warneinrichtung wie in Vorposition
beschrieben.
Menge: 3500,000 Std
Leistungsbereichkatalog: 105

*Hinweis: Zusätzliche Vorwarn-Blinkleuchten,*
Zusätzliche Vorwarn-Blinkleuchten, die nicht Bestandteil der (modifizierten) VZ-Pläne sind.

**01.00.0031 Absp.g.,Warneinr. aufb. u. abb. Vorw.Blinkleuchte Versorg. Wahl AN**
StL-Nr. 21105405090901
Absperrgerät oder Warneinrichtung betriebsfertig aufbauen und abbauen. Vorhalten, Kontrolle, Wartung, In-
standsetzung und Betreiben werden gesondert vergütet.
Vorübergehende Verkehrssicherungsmaßnahmen durchführen.
70 v. H. des Preises werden nach betriebsfertigem Aufbau, der Rest nach Abbau vergütet.
Vorwarn-Blinkleuchte.
Mit 'Richtstrahler einseitig, gelb, WL 7.'

Energieversorgung nach Wahl des AN.
Menge: 4,000 St
Leistungsbereichkatalog: 105

**01.00.0032 Absp.g.,Warneinr. vorhalten wie Vorposition**
StL-Nr. 2110541001
Absperrgerät oder Warneinrichtung vorhalten, warten,
instand setzen und betreiben. Vorübergehende Verkehrssicherungsmaßnahmen durchführen. Die Kontrolle wird gesondert vergütet.
Absperrgerät oder Warneinrichtung wie in Vorposition
beschrieben.
Menge: 560,000 Std
Leistungsbereichkatalog: 105

*Hinweis: Zusätzlicher Vorwarn-Blitz, der*
Zusätzlicher Vorwarn-Blitz, der nicht Bestandteil der (modifizierten) VZ-Pläne sind.

**01.00.0033 Absp.g.,Warneinr. aufb. u. abb.*Versorg. Wahl AN**
StL-Nr. 21105405990001
Absperrgerät oder Warneinrichtung betriebsfertig aufbauen und abbauen. Vorhalten, Kontrolle, Wartung, In-
standsetzung und Betreiben werden gesondert vergütet.
Vorübergehende Verkehrssicherungsmaßnahmen durchführen.
70 v. H. des Preises werden nach betriebsfertigem Aufbau, der Rest nach Abbau vergütet.
Absperrgerät oder Warneinrichtung ': Vorwarnblitz, WL 5, der an einen vorhandenen Befestigungsträger angebracht wird.'

Energieversorgung nach Wahl des AN.
Menge: 4,000 St
Leistungsbereichkatalog: 105

**01.00.0034 Absp.g.,Warneinr. vorhalten wie Vorposition**
StL-Nr. 2110541001
Absperrgerät oder Warneinrichtung vorhalten, warten,
instand setzen und betreiben. Vorübergehende Verkehrssicherungsmaßnahmen durchführen. Die Kontrolle wird gesondert vergütet.
Absperrgerät oder Warneinrichtung wie in Vorposition
beschrieben.
Menge: 560,000 Std
Leistungsbereichkatalog: 105

*Hinweis: Nach Applikation werden 70% vergütet,*
Nach der Applikation werden 70% vergütet, die
Restvergütung erfolgt nach dem Abbau.

#### Unterabschnitt 01.01 VORÜBERGEHENDE MARKIERUNG

**01.01.0001 Längsmarkierung Typ II herstellen durchg. Fb.begr.*Breite 0,15 m Folie,Gew.o.Kunst P 7*grobstr. Decke**
StL-Nr. 2110533212593199
Längsmarkierung Typ II einschl. evtl. Sperrflächenumrandung als vorübergehende Markierung herstellen, warten und instand setzen. Vormarkieren. Vorübergehende
Verkehrssicherungsmaßnahmen durchführen. Abgerechnet
wird der markierte Strich, bei Doppelstrichen zwei
Striche.
Durchgehend als Fahrbahnbegrenzung.
Strichbreite = 0,15 m.
Markierungssystem aus Folie, Gewebe- oder Kunststoffträger.
Schichtdicke '>=  2,5 mm.'

Verkehrsklasse = P 7.
Markierung auf grobstrukturierter Asphaltdeckschicht.
Markierung entfernen ': rückstandsfrei und deckenschonend. Markierungsabfall aufnehmen und der Verwertung nach Wahl des AN zuführen. Bei der Demarkierung ist ein Abbrennen der Folien nicht zulässig.'
Menge: 17000,000 m
Leistungsbereichkatalog: 105

**01.01.0002 Längsmarkierung Typ II herstellen durchg. Fb.begr.*Breite 0,12 m Folie,Gew.o.Kunst P 7*grobstr. Decke**
StL-Nr. 2110533211593199
Längsmarkierung Typ II einschl. evtl. Sperrflächenumrandung als vorübergehende Markierung herstellen, warten und instand setzen. Vormarkieren. Vorübergehende
Verkehrssicherungsmaßnahmen durchführen. Abgerechnet
wird der markierte Strich, bei Doppelstrichen zwei
Striche.
Durchgehend als Fahrbahnbegrenzung.
Strichbreite = 0,12 m.
Markierungssystem aus Folie, Gewebe- oder Kunststoffträger.
Schichtdicke '>=  2,5 mm.'

Verkehrsklasse = P 7.
Markierung auf grobstrukturierter Asphaltdeckschicht.
Markierung entfernen ': rückstandsfrei und deckenschonend. Markierungsabfall aufnehmen und der Verwertung nach Wahl des AN zuführen. Bei der Demarkierung ist ein Abbrennen der Folien nicht zulässig.'
Menge: 400,000 m
Leistungsbereichkatalog: 105

**01.01.0003 Quermarkierung Typ II herstellen Haltlinie mind. P 6*grobstr. Decke**
StL-Nr. 21105334109210
Quermarkierung Typ II als vorübergehende Markierung
herstellen, warten und instand setzen. Vormarkieren.
Vorübergehende Verkehrssicherungsmaßnahmen durchführen.
Abgerechnet wird der markierte Strich.
Markierung = Haltlinie.
Schichtdicke '>=  2,5 mm.'

Verkehrsklasse mindestens P 6.
Markierung auf grobstrukturierter Asphaltdeckschicht.
Menge: 30,000 m
Leistungsbereichkatalog: 105

**01.01.0004 Einsatz eines Trocknungsgerätes**
Einsatz eines deckenschonenden Trocknungsgerätes mit starkem Heißluftgebläseund einer Arbeitsbreite von min. 30 cm (z. B. Fa. Hoffmann H95-2 oder gleichwertiger Art) zur Applikation der Gelbfolie.
Vorübergehende Sicherungsmaßnahmen durchführen.
Abgerechnet wird die aufgebrachte Folienlänge.
Menge: 10430,000 m
Leistungsbereichkatalog: 105

#### Unterabschnitt 01.02 tFRS BAU- BZW. VF-PHASE 1

**01.02.0001 Vormarkierung herstellen**
Vormarkierung aus verdünnter Farbe als durchgehende
Linie auf Asphalt- bzw. Betondecke herstellen.
Herstellung auf knotenpunktfreier Strecke.
Vormarkierung dient der Aufstellung der Schutzelemente.
Vorübergehende Verkehrsicherungsmaßnahmen durchführen.
Abgerechnet wird nach durchgehender Länge der
Vormarkierung.
Menge: 4780,000 m
Leistungsbereichkatalog: 105

*Hinweis: Bereich Überleitung und*
Bereich Überleitung und Rückführung. Aufbau in zwei Teillängen. Versetzen nach bzw. vor den Arbeiten an den Mittelstreifenüberfahrten ist einzukalkulieren.

**01.02.0002 Transp.Schutzeinrichtung aufbauen*Aufhaltest. H1 Wirkungsber.maxW4**
StL-Nr. 21105605944000
Transportable Schutzeinrichtung einschl. systembedingter Formstücke (Dilatationsstöße, Passstücke, Kipplängenbegrenzungselemente) aufbauen und abbauen. Vorhalten, Kontrolle, Wartung und Instandsetzung werden gesondert vergütet. Vorübergehende Verkehrssicherungsmaßnahmen durchführen. Anfangs- und Endkonstruktionen
und Adapter werden gesondert vergütet. 70 v. H. des
Preises werden nach Aufbau, der Rest nach Abbau
vergütet.
Zwischen 'entgegengesetzt gerichteten Verkehrsströmen im Überleitungsbereich, Einsatzbereich E. Aufbau an den Enden im Mittelstreifen überlappend zur Schutzplankenkonstruktion. Aufbau an den Enden im Mittelstreifen mindestens 20 m überlappend zur Schutzplankenkonstruktion.'

Aufhaltestufe mind. H 1.
Wirkungsbereich max. W 4 (W max. 1,30 m).
Menge: 300,000 m
Leistungsbereichkatalog: 105

**01.02.0003 Transport. Schutzeinr. vorhalten wie Vorposition**
StL-Nr. 2110561001
Transportable Schutzeinrichtung vorhalten, warten und
instand setzen. Vorübergehende Verkehrssicherungsmaßnahmen durchführen. Die Kontrolle wird gesondert
vergütet.
Transportable Schutzeinrichtung wie in Vorposition beschrieben.
Menge: 19500,000 md
Leistungsbereichkatalog: 105

**01.02.0004 AEK f. transp. Schutzeinr. aufb.**
StL-Nr. 2110562590
Anfangs-/Endkonstruktion (AEK) für transportable
Schutzeinrichtung aufbauen und abbauen. Vorhalten, Kontrolle, Wartung und Instandsetzung werden gesondert
vergütet. Vorübergehende Verkehrssicherungsmaßnahmen
durchführen. 70 v. H. des Preises werden nach Aufbau,
der Rest nach Abbau vergütet.
AEK an OZ '01.02.0002.'
Menge: 2,000 St
Leistungsbereichkatalog: 105

**01.02.0005 AEK vorhalten wie Vorposition**
StL-Nr. 2110563001
Anfangs-/Endkonstruktion (AEK) für transportable
Schutzeinrichtung vorhalten, warten und instand setzen.
Vorübergehende Verkehrssicherungsmaßnahmen durchführen.
Die Kontrolle wird gesondert vergütet.
AEK wie in Vorposition beschrieben.
Menge: 130,000 Std
Leistungsbereichkatalog: 105

**01.02.0006 Transp.Schutzeinrichtung aufbauen entg.Verkehrsstr.*Aufhaltest. T3 Wirkungsber.maxW2**
StL-Nr. 21105605332900
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '= 40 cm.'
Menge: 4300,000 m
Leistungsbereichkatalog: 105

**01.02.0007 Transport. Schutzeinr. vorhalten wie Vorposition**
StL-Nr. 2110561001
Transportable Schutzeinrichtung vorhalten, warten und
instand setzen. Vorübergehende Verkehrssicherungsmaßnahmen durchführen. Die Kontrolle wird gesondert
vergütet.
Transportable Schutzeinrichtung wie in Vorposition beschrieben.
Menge: 279500,000 md
Leistungsbereichkatalog: 105

**01.02.0008 Adapter an vorh. FRS aufb. (Zul.)**
StL-Nr. 211056409909
Adapter als mechanische kraftschlüssige Verbindung für
transportable Schutzeinrichtungen an vorhandenes Fahrzeug-Rückhaltesystem (FRS) aufbauen und abbauen.
Vergütet wird der Mehraufwand gegenüber der angegebenen
Position als Zulage. Vorhalten, Kontrolle, Wartung und
Instandsetzung werden gesondert vergütet. Vorübergehende Verkehrssicherungsmaßnahmen durchführen. 70 v.H. des
Preises werden nach Aufbau, der Rest nach Abbau
vergütet.
Adapter von transportabler Schutzeinrichtung der OZ '01.02.0002.'

Adapter an 'transportable Schutzeinrichtung der OZ 01.02.0006.'

Zulage zu OZ '01.02.0006.'
Menge: 2,000 St
Leistungsbereichkatalog: 105

**01.02.0009 Adapter vorhalten wie Vorposition**
StL-Nr. 2110564501
Adapter als mechanische kraftschlüssige Verbindung für
transportable Schutzeinrichtungen vorhalten, warten und
instand setzen. Vorübergehende Verkehrssicherungsmaßnahmen durchführen. Die Kontrolle wird gesondert
vergütet.
Adapter wie in Vorposition beschrieben.
Menge: 130,000 Std
Leistungsbereichkatalog: 105

*Hinweis: Bereich Überleitung vor Bauanfang.*

**01.02.0010 Transp.Schutzeinrichtung aufbauen Arb.st./ank.Verk.*Aufhaltest. H1 Wirkungsber.maxW4**
StL-Nr. 21105605144000
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Menge: 180,000 m
Leistungsbereichkatalog: 105

**01.02.0011 Transport. Schutzeinr. vorhalten wie Vorposition**
StL-Nr. 2110561001
Transportable Schutzeinrichtung vorhalten, warten und
instand setzen. Vorübergehende Verkehrssicherungsmaßnahmen durchführen. Die Kontrolle wird gesondert
vergütet.
Transportable Schutzeinrichtung wie in Vorposition beschrieben.
Menge: 11700,000 md
Leistungsbereichkatalog: 105

**01.02.0012 AEK f. transp. Schutzeinr. aufb.**
StL-Nr. 2110562590
Anfangs-/Endkonstruktion (AEK) für transportable
Schutzeinrichtung aufbauen und abbauen. Vorhalten, Kontrolle, Wartung und Instandsetzung werden gesondert
vergütet. Vorübergehende Verkehrssicherungsmaßnahmen
durchführen. 70 v. H. des Preises werden nach Aufbau,
der Rest nach Abbau vergütet.
AEK an OZ '01.02.0010.'
Menge: 2,000 St
Leistungsbereichkatalog: 105

**01.02.0013 AEK vorhalten wie Vorposition**
StL-Nr. 2110563001
Anfangs-/Endkonstruktion (AEK) für transportable
Schutzeinrichtung vorhalten, warten und instand setzen.
Vorübergehende Verkehrssicherungsmaßnahmen durchführen.
Die Kontrolle wird gesondert vergütet.
AEK wie in Vorposition beschrieben.
Menge: 130,000 Std
Leistungsbereichkatalog: 105

#### Unterabschnitt 01.03 tFRS BAU- BZW. VF-PHASE 2

**01.03.0001 Vormarkierung herstellen**
Vormarkierung aus verdünnter Farbe als durchgehende
Linie auf Asphalt- bzw. Betondecke herstellen.
Herstellung auf knotenpunktfreier Strecke.
Vormarkierung dient der Aufstellung der Schutzelemente.
Vorübergehende Verkehrsicherungsmaßnahmen durchführen.
Abgerechnet wird nach durchgehender Länge der
Vormarkierung.
Menge: 4380,000 m
Leistungsbereichkatalog: 105

*Hinweis: Bereich Überleitung und*
Bereich Überleitung und Rückführung. Aufbau in zwei Teillängen. Versetzen nach bzw. vor den Arbeiten an den Mittelstreifenüberfahrten ist einzukalkulieren.

**01.03.0002 Transp.Schutzeinrichtung aufbauen*Aufhaltest. H1 Wirkungsber.maxW4**
StL-Nr. 21105605944000
Transportable Schutzeinrichtung einschl. systembedingter Formstücke (Dilatationsstöße, Passstücke, Kipplängenbegrenzungselemente) aufbauen und abbauen. Vorhalten, Kontrolle, Wartung und Instandsetzung werden gesondert vergütet. Vorübergehende Verkehrssicherungsmaßnahmen durchführen. Anfangs- und Endkonstruktionen
und Adapter werden gesondert vergütet. 70 v. H. des
Preises werden nach Aufbau, der Rest nach Abbau
vergütet.
Zwischen 'entgegengesetzt gerichteten Verkehrsströmen im Überleitungsbereich, Einsatzbereich E. Aufbau an den Enden im Mittelstreifen überlappend zur Schutzplankenkonstruktion. Aufbau an den Enden im Mittelstreifen mindestens 20 m überlappend zur Schutzplankenkonstruktion.'

Aufhaltestufe mind. H 1.
Wirkungsbereich max. W 4 (W max. 1,30 m).
Menge: 300,000 m
Leistungsbereichkatalog: 105

**01.03.0003 Transport. Schutzeinr. vorhalten wie Vorposition**
StL-Nr. 2110561001
Transportable Schutzeinrichtung vorhalten, warten und
instand setzen. Vorübergehende Verkehrssicherungsmaßnahmen durchführen. Die Kontrolle wird gesondert
vergütet.
Transportable Schutzeinrichtung wie in Vorposition beschrieben.
Menge: 22500,000 md
Leistungsbereichkatalog: 105

**01.03.0004 AEK f. transp. Schutzeinr. aufb.**
StL-Nr. 2110562590
Anfangs-/Endkonstruktion (AEK) für transportable
Schutzeinrichtung aufbauen und abbauen. Vorhalten, Kontrolle, Wartung und Instandsetzung werden gesondert
vergütet. Vorübergehende Verkehrssicherungsmaßnahmen
durchführen. 70 v. H. des Preises werden nach Aufbau,
der Rest nach Abbau vergütet.
AEK an OZ '01.03.0002.'
Menge: 2,000 St
Leistungsbereichkatalog: 105

**01.03.0005 AEK vorhalten wie Vorposition**
StL-Nr. 2110563001
Anfangs-/Endkonstruktion (AEK) für transportable
Schutzeinrichtung vorhalten, warten und instand setzen.
Vorübergehende Verkehrssicherungsmaßnahmen durchführen.
Die Kontrolle wird gesondert vergütet.
AEK wie in Vorposition beschrieben.
Menge: 150,000 Std
Leistungsbereichkatalog: 105

**01.03.0006 Transp.Schutzeinrichtung aufbauen entg.Verkehrsstr.*Aufhaltest. T3 Wirkungsber.maxW2**
StL-Nr. 21105605332900
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '= 40 cm.'
Menge: 3900,000 m
Leistungsbereichkatalog: 105

**01.03.0007 Transport. Schutzeinr. vorhalten wie Vorposition**
StL-Nr. 2110561001
Transportable Schutzeinrichtung vorhalten, warten und
instand setzen. Vorübergehende Verkehrssicherungsmaßnahmen durchführen. Die Kontrolle wird gesondert
vergütet.
Transportable Schutzeinrichtung wie in Vorposition beschrieben.
Menge: 292500,000 md
Leistungsbereichkatalog: 105

**01.03.0008 Adapter an vorh. FRS aufb. (Zul.)**
StL-Nr. 211056409909
Adapter als mechanische kraftschlüssige Verbindung für
transportable Schutzeinrichtungen an vorhandenes Fahrzeug-Rückhaltesystem (FRS) aufbauen und abbauen.
Vergütet wird der Mehraufwand gegenüber der angegebenen
Position als Zulage. Vorhalten, Kontrolle, Wartung und
Instandsetzung werden gesondert vergütet. Vorübergehende Verkehrssicherungsmaßnahmen durchführen. 70 v.H. des
Preises werden nach Aufbau, der Rest nach Abbau
vergütet.
Adapter von transportabler Schutzeinrichtung der OZ '01.03.0002.'

Adapter an 'transportable Schutzeinrichtung der OZ 01.03.0006.'

Zulage zu OZ '01.03.0006.'
Menge: 2,000 St
Leistungsbereichkatalog: 105

**01.03.0009 Adapter vorhalten wie Vorposition**
StL-Nr. 2110564501
Adapter als mechanische kraftschlüssige Verbindung für
transportable Schutzeinrichtungen vorhalten, warten und
instand setzen. Vorübergehende Verkehrssicherungsmaßnahmen durchführen. Die Kontrolle wird gesondert
vergütet.
Adapter wie in Vorposition beschrieben.
Menge: 150,000 Std
Leistungsbereichkatalog: 105

*Hinweis: Bereich Überleitung vor Bauanfang.*

**01.03.0010 Transp.Schutzeinrichtung aufbauen Arb.st./ank.Verk.*Aufhaltest. H1 Wirkungsber.maxW4**
StL-Nr. 21105605144000
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Menge: 180,000 m
Leistungsbereichkatalog: 105

**01.03.0011 Transport. Schutzeinr. vorhalten wie Vorposition**
StL-Nr. 2110561001
Transportable Schutzeinrichtung vorhalten, warten und
instand setzen. Vorübergehende Verkehrssicherungsmaßnahmen durchführen. Die Kontrolle wird gesondert
vergütet.
Transportable Schutzeinrichtung wie in Vorposition beschrieben.
Menge: 13500,000 md
Leistungsbereichkatalog: 105

**01.03.0012 AEK f. transp. Schutzeinr. aufb.**
StL-Nr. 2110562590
Anfangs-/Endkonstruktion (AEK) für transportable
Schutzeinrichtung aufbauen und abbauen. Vorhalten, Kontrolle, Wartung und Instandsetzung werden gesondert
vergütet. Vorübergehende Verkehrssicherungsmaßnahmen
durchführen. 70 v. H. des Preises werden nach Aufbau,
der Rest nach Abbau vergütet.
AEK an OZ '01.03.0010.'
Menge: 2,000 St
Leistungsbereichkatalog: 105

**01.03.0013 AEK vorhalten wie Vorposition**
StL-Nr. 2110563001
Anfangs-/Endkonstruktion (AEK) für transportable
Schutzeinrichtung vorhalten, warten und instand setzen.
Vorübergehende Verkehrssicherungsmaßnahmen durchführen.
Die Kontrolle wird gesondert vergütet.
AEK wie in Vorposition beschrieben.
Menge: 150,000 Std
Leistungsbereichkatalog: 105

#### Unterabschnitt 01.04 tFRS BAU- BZW. VF-PHASE 3

**01.04.0001 Vormarkierung herstellen**
Vormarkierung aus verdünnter Farbe als durchgehende
Linie auf Asphalt- bzw. Betondecke herstellen.
Herstellung auf knotenpunktfreier Strecke.
Vormarkierung dient der Aufstellung der Schutzelemente.
Vorübergehende Verkehrsicherungsmaßnahmen durchführen.
Abgerechnet wird nach durchgehender Länge der
Vormarkierung.
Menge: 3480,000 m
Leistungsbereichkatalog: 105

*Hinweis: Bereich Überleitung und*
Bereich Überleitung und Rückführung. Aufbau in zwei Teillängen. Versetzen nach bzw. vor den Arbeiten an den Mittelstreifenüberfahrten ist einzukalkulieren.

**01.04.0002 Transp.Schutzeinrichtung aufbauen*Aufhaltest. H1 Wirkungsber.maxW4**
StL-Nr. 21105605944000
Transportable Schutzeinrichtung einschl. systembedingter Formstücke (Dilatationsstöße, Passstücke, Kipplängenbegrenzungselemente) aufbauen und abbauen. Vorhalten, Kontrolle, Wartung und Instandsetzung werden gesondert vergütet. Vorübergehende Verkehrssicherungsmaßnahmen durchführen. Anfangs- und Endkonstruktionen
und Adapter werden gesondert vergütet. 70 v. H. des
Preises werden nach Aufbau, der Rest nach Abbau
vergütet.
Zwischen 'entgegengesetzt gerichteten Verkehrsströmen im Überleitungsbereich, Einsatzbereich E. Aufbau an den Enden im Mittelstreifen überlappend zur Schutzplankenkonstruktion. Aufbau an den Enden im Mittelstreifen mindestens 20 m überlappend zur Schutzplankenkonstruktion.'

Aufhaltestufe mind. H 1.
Wirkungsbereich max. W 4 (W max. 1,30 m).
Menge: 300,000 m
Leistungsbereichkatalog: 105

**01.04.0003 Transport. Schutzeinr. vorhalten wie Vorposition**
StL-Nr. 2110561001
Transportable Schutzeinrichtung vorhalten, warten und
instand setzen. Vorübergehende Verkehrssicherungsmaßnahmen durchführen. Die Kontrolle wird gesondert
vergütet.
Transportable Schutzeinrichtung wie in Vorposition beschrieben.
Menge: 22500,000 md
Leistungsbereichkatalog: 105

**01.04.0004 AEK f. transp. Schutzeinr. aufb.**
StL-Nr. 2110562590
Anfangs-/Endkonstruktion (AEK) für transportable
Schutzeinrichtung aufbauen und abbauen. Vorhalten, Kontrolle, Wartung und Instandsetzung werden gesondert
vergütet. Vorübergehende Verkehrssicherungsmaßnahmen
durchführen. 70 v. H. des Preises werden nach Aufbau,
der Rest nach Abbau vergütet.
AEK an OZ '01.02.0002.'
Menge: 2,000 St
Leistungsbereichkatalog: 105

**01.04.0005 AEK vorhalten wie Vorposition**
StL-Nr. 2110563001
Anfangs-/Endkonstruktion (AEK) für transportable
Schutzeinrichtung vorhalten, warten und instand setzen.
Vorübergehende Verkehrssicherungsmaßnahmen durchführen.
Die Kontrolle wird gesondert vergütet.
AEK wie in Vorposition beschrieben.
Menge: 150,000 Std
Leistungsbereichkatalog: 105

**01.04.0006 Transp.Schutzeinrichtung aufbauen entg.Verkehrsstr.*Aufhaltest. T3 Wirkungsber.maxW2**
StL-Nr. 21105605332900
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '= 40 cm.'
Menge: 3000,000 m
Leistungsbereichkatalog: 105

**01.04.0007 Transport. Schutzeinr. vorhalten wie Vorposition**
StL-Nr. 2110561001
Transportable Schutzeinrichtung vorhalten, warten und
instand setzen. Vorübergehende Verkehrssicherungsmaßnahmen durchführen. Die Kontrolle wird gesondert
vergütet.
Transportable Schutzeinrichtung wie in Vorposition beschrieben.
Menge: 225000,000 md
Leistungsbereichkatalog: 105

**01.04.0008 Adapter an vorh. FRS aufb. (Zul.)**
StL-Nr. 211056409909
Adapter als mechanische kraftschlüssige Verbindung für
transportable Schutzeinrichtungen an vorhandenes Fahrzeug-Rückhaltesystem (FRS) aufbauen und abbauen.
Vergütet wird der Mehraufwand gegenüber der angegebenen
Position als Zulage. Vorhalten, Kontrolle, Wartung und
Instandsetzung werden gesondert vergütet. Vorübergehende Verkehrssicherungsmaßnahmen durchführen. 70 v.H. des
Preises werden nach Aufbau, der Rest nach Abbau
vergütet.
Adapter von transportabler Schutzeinrichtung der OZ '01.04.0002.'

Adapter an 'transportable Schutzeinrichtung der OZ 01.04.0006.'

Zulage zu OZ '01.04.0006.'
Menge: 2,000 St
Leistungsbereichkatalog: 105

**01.04.0009 Adapter vorhalten wie Vorposition**
StL-Nr. 2110564501
Adapter als mechanische kraftschlüssige Verbindung für
transportable Schutzeinrichtungen vorhalten, warten und
instand setzen. Vorübergehende Verkehrssicherungsmaßnahmen durchführen. Die Kontrolle wird gesondert
vergütet.
Adapter wie in Vorposition beschrieben.
Menge: 150,000 Std
Leistungsbereichkatalog: 105

*Hinweis: Bereich Überleitung vor Bauanfang.*

**01.04.0010 Transp.Schutzeinrichtung aufbauen Arb.st./ank.Verk.*Aufhaltest. H1 Wirkungsber.maxW4**
StL-Nr. 21105605144000
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Menge: 180,000 m
Leistungsbereichkatalog: 105

**01.04.0011 Transport. Schutzeinr. vorhalten wie Vorposition**
StL-Nr. 2110561001
Transportable Schutzeinrichtung vorhalten, warten und
instand setzen. Vorübergehende Verkehrssicherungsmaßnahmen durchführen. Die Kontrolle wird gesondert
vergütet.
Transportable Schutzeinrichtung wie in Vorposition beschrieben.
Menge: 13500,000 md
Leistungsbereichkatalog: 105

**01.04.0012 AEK f. transp. Schutzeinr. aufb.**
StL-Nr. 2110562590
Anfangs-/Endkonstruktion (AEK) für transportable
Schutzeinrichtung aufbauen und abbauen. Vorhalten, Kontrolle, Wartung und Instandsetzung werden gesondert
vergütet. Vorübergehende Verkehrssicherungsmaßnahmen
durchführen. 70 v. H. des Preises werden nach Aufbau,
der Rest nach Abbau vergütet.
AEK an OZ '01.04.0010.'
Menge: 2,000 St
Leistungsbereichkatalog: 105

**01.04.0013 AEK vorhalten wie Vorposition**
StL-Nr. 2110563001
Anfangs-/Endkonstruktion (AEK) für transportable
Schutzeinrichtung vorhalten, warten und instand setzen.
Vorübergehende Verkehrssicherungsmaßnahmen durchführen.
Die Kontrolle wird gesondert vergütet.
AEK wie in Vorposition beschrieben.
Menge: 150,000 Std
Leistungsbereichkatalog: 105

*Hinweis: Die Standorte der Verkehrszeichen*
Die Standorte der Verkehrszeichen werden zusammen mit
dem AG festgelegt.
Zusätzliche Verkehrszeichen etc., die nicht Bestandteil der VZ-Pläne sind.

#### Unterabschnitt 01.05 VERKEHRSZEICHEN

**01.05.0001 Verkehrstafel aufbauen und abbauen Typ RA2, B**
StL-Nr. 21105240993099
Verkehrstafel aufbauen und abbauen. Vorhalten, Kontrolle, Wartung und Instandsetzung werden gesondert
vergütet. Aufstellvorrichtung nach statischen Erfordernissen. Vorübergehende Verkehrssicherungsmaßnahmen
durchführen. 70 v.H. des Preises werden nach Aufbau,
der Rest nach Abbau vergütet.
Verkehrstafel 'nach Unterlagen des AG.'

Größe 'bis 1,2 m².'

Retroreflektierend mit Folie Klasse RA2, Aufbau B.
Aufstellvorrichtung 'an vorhanden Befestigungsträger anbringen.'

Aufstellhöhe über der Verkehrsfläche 'bis 2,20 m.'
Menge: 4,000 St
Leistungsbereichkatalog: 105

**01.05.0002 Verkehrstafel vorhalten wie Vorposition**
StL-Nr. 2110524301
Verkehrstafel vorhalten, warten und instand setzen. Vo-
rübergehende Verkehrssicherungsmaßnahmen durchführen.
Die Kontrolle wird gesondert vergütet.
Verkehrstafel wie in Vorposition beschrieben.
Menge: 560,000 Std
Leistungsbereichkatalog: 105

**01.05.0003 Verkehrstafel aufbauen und abbauen Typ RA2, B**
StL-Nr. 21105240993099
Verkehrstafel aufbauen und abbauen. Vorhalten, Kontrolle, Wartung und Instandsetzung werden gesondert
vergütet. Aufstellvorrichtung nach statischen Erfordernissen. Vorübergehende Verkehrssicherungsmaßnahmen
durchführen. 70 v.H. des Preises werden nach Aufbau,
der Rest nach Abbau vergütet.
Verkehrstafel 'nach Unterlagen des AG.'

Größe 'bis 1,2 m².'

Retroreflektierend mit Folie Klasse RA2, Aufbau B.
Aufstellvorrichtung 'nach Wahl des AN.'

Aufstellhöhe über der Verkehrsfläche 'bis 2,20 m.'
Menge: 6,000 St
Leistungsbereichkatalog: 105

**01.05.0004 Verkehrstafel vorhalten wie Vorposition**
StL-Nr. 2110524301
Verkehrstafel vorhalten, warten und instand setzen. Vo-
rübergehende Verkehrssicherungsmaßnahmen durchführen.
Die Kontrolle wird gesondert vergütet.
Verkehrstafel wie in Vorposition beschrieben.
Menge: 840,000 Std
Leistungsbereichkatalog: 105

**01.05.0005 Verkehrstafel aufbauen und abbauen Typ RA2, B**
StL-Nr. 21105240993099
Verkehrstafel aufbauen und abbauen. Vorhalten, Kontrolle, Wartung und Instandsetzung werden gesondert
vergütet. Aufstellvorrichtung nach statischen Erfordernissen. Vorübergehende Verkehrssicherungsmaßnahmen
durchführen. 70 v.H. des Preises werden nach Aufbau,
der Rest nach Abbau vergütet.
Verkehrstafel 'nach Unterlagen des AG.'

Größe 'über 1,2 m² bis 2,5 m².'

Retroreflektierend mit Folie Klasse RA2, Aufbau B.
Aufstellvorrichtung 'an vorhandenen Befestigungsträger anbringen.'

Aufstellhöhe über der Verkehrsfläche 'bis 2,20 m.'
Menge: 4,000 St
Leistungsbereichkatalog: 105

**01.05.0006 Verkehrstafel vorhalten wie Vorposition**
StL-Nr. 2110524301
Verkehrstafel vorhalten, warten und instand setzen. Vo-
rübergehende Verkehrssicherungsmaßnahmen durchführen.
Die Kontrolle wird gesondert vergütet.
Verkehrstafel wie in Vorposition beschrieben.
Menge: 560,000 Std
Leistungsbereichkatalog: 105

**01.05.0007 Verkehrstafel aufbauen und abbauen Typ RA2, B**
StL-Nr. 21105240993099
Verkehrstafel aufbauen und abbauen. Vorhalten, Kontrolle, Wartung und Instandsetzung werden gesondert
vergütet. Aufstellvorrichtung nach statischen Erfordernissen. Vorübergehende Verkehrssicherungsmaßnahmen
durchführen. 70 v.H. des Preises werden nach Aufbau,
der Rest nach Abbau vergütet.
Verkehrstafel 'nach Unterlagen des AG.'

Größe 'über 1,2 m² bis 2,5 m².'

Retroreflektierend mit Folie Klasse RA2, Aufbau B.
Aufstellvorrichtung 'nach Wahl des AN.'

Aufstellhöhe über der Verkehrsfläche 'bis 2,20 m.'
Menge: 6,000 St
Leistungsbereichkatalog: 105

**01.05.0008 Verkehrstafel vorhalten wie Vorposition**
StL-Nr. 2110524301
Verkehrstafel vorhalten, warten und instand setzen. Vo-
rübergehende Verkehrssicherungsmaßnahmen durchführen.
Die Kontrolle wird gesondert vergütet.
Verkehrstafel wie in Vorposition beschrieben.
Menge: 840,000 Std
Leistungsbereichkatalog: 105

**01.05.0009 Verkehrstafel aufbauen und abbauen Typ RA2, B**
StL-Nr. 21105240993099
Verkehrstafel aufbauen und abbauen. Vorhalten, Kontrolle, Wartung und Instandsetzung werden gesondert
vergütet. Aufstellvorrichtung nach statischen Erfordernissen. Vorübergehende Verkehrssicherungsmaßnahmen
durchführen. 70 v.H. des Preises werden nach Aufbau,
der Rest nach Abbau vergütet.
Verkehrstafel 'nach Unterlagen des AG.'

Größe 'über 2,5 m² bis 4,5 m².'

Retroreflektierend mit Folie Klasse RA2, Aufbau B.
Aufstellvorrichtung 'nach Wahl des AN.'

Aufstellhöhe über der Verkehrsfläche 'bis 2,20 m.'
Menge: 4,000 St
Leistungsbereichkatalog: 105

**01.05.0010 Verkehrstafel vorhalten wie Vorposition**
StL-Nr. 2110524301
Verkehrstafel vorhalten, warten und instand setzen. Vo-
rübergehende Verkehrssicherungsmaßnahmen durchführen.
Die Kontrolle wird gesondert vergütet.
Verkehrstafel wie in Vorposition beschrieben.
Menge: 560,000 Std
Leistungsbereichkatalog: 105

**01.05.0011 Verkehrstafel aufbauen und abbauen Typ RA2, B**
StL-Nr. 21105240993099
Verkehrstafel aufbauen und abbauen. Vorhalten, Kontrolle, Wartung und Instandsetzung werden gesondert
vergütet. Aufstellvorrichtung nach statischen Erfordernissen. Vorübergehende Verkehrssicherungsmaßnahmen
durchführen. 70 v.H. des Preises werden nach Aufbau,
der Rest nach Abbau vergütet.
Verkehrstafel 'nach Unterlagen des AG.'

Größe 'bis 1,2 m².'

Retroreflektierend mit Folie Klasse RA2, Aufbau B.
Aufstellvorrichtung 'an vorhanden Befestigungsträger anbringen.'

Aufstellhöhe über der Verkehrsfläche 'bis 10 m.'
Menge: 4,000 St
Leistungsbereichkatalog: 105

**01.05.0012 Verkehrstafel vorhalten wie Vorposition**
StL-Nr. 2110524301
Verkehrstafel vorhalten, warten und instand setzen. Vo-
rübergehende Verkehrssicherungsmaßnahmen durchführen.
Die Kontrolle wird gesondert vergütet.
Verkehrstafel wie in Vorposition beschrieben.
Menge: 560,000 Std
Leistungsbereichkatalog: 105

**01.05.0013 Verkehrstafel aufbauen und abbauen Typ RA2, B**
StL-Nr. 21105240993099
Verkehrstafel aufbauen und abbauen. Vorhalten, Kontrolle, Wartung und Instandsetzung werden gesondert
vergütet. Aufstellvorrichtung nach statischen Erfordernissen. Vorübergehende Verkehrssicherungsmaßnahmen
durchführen. 70 v.H. des Preises werden nach Aufbau,
der Rest nach Abbau vergütet.
Verkehrstafel 'nach Unterlagen des AG.'

Größe 'über 1,2 m² bis 2,5 m².'

Retroreflektierend mit Folie Klasse RA2, Aufbau B.
Aufstellvorrichtung 'an vorhanden Befestigungsträger anbringen.'

Aufstellhöhe über der Verkehrsfläche 'bis 10 m.'
Menge: 4,000 St
Leistungsbereichkatalog: 105

**01.05.0014 Verkehrstafel vorhalten wie Vorposition**
StL-Nr. 2110524301
Verkehrstafel vorhalten, warten und instand setzen. Vo-
rübergehende Verkehrssicherungsmaßnahmen durchführen.
Die Kontrolle wird gesondert vergütet.
Verkehrstafel wie in Vorposition beschrieben.
Menge: 560,000 Std
Leistungsbereichkatalog: 105

**01.05.0015 Verkehrsschild aufbauen u. abbauen Ronde,Dreie.Quad.*Größe 3 Typ RA2, B**
StL-Nr. 21105203133099
Verkehrsschild aufbauen und abbauen. Vorhalten, Kontrolle, Wartung und Instandsetzung werden gesondert
vergütet. Aufstellvorrichtung nach statischen Erfordernissen. Vorübergehende Verkehrssicherungsmaßnahmen
durchführen. 70 v. H. des Preises werden nach Aufbau,
der Rest nach Abbau vergütet.
Verkehrsschild = Ronde, Dreieck, Quadrat.
Größe 3.
Retroreflektierend mit Folie Klasse RA2, Aufbau B.
Aufstellvorrichtung 'nach Wahl des AN.'

Aufstellhöhe über der Verkehrsfläche 'bis 2,20 m.'
Menge: 12,000 St
Leistungsbereichkatalog: 105

**01.05.0016 Verkehrsschild vorhalten wie Vorposition**
StL-Nr. 2110520501
Verkehrsschild vorhalten, warten und instand setzen.
Vorübergehende Verkehrssicherungsmaßnahmen durchführen.
Die Kontrolle wird gesondert vergütet.
Verkehrsschild wie in Vorposition beschrieben.
Menge: 1680,000 Std
Leistungsbereichkatalog: 105

**01.05.0017 Verkehrsschild verändern T.a./i.Kraft setz**
Vorhandenes Verkehrsschild verändern. Vorübergehende
Sicherungsmaßnahmen durchführen.
Verkehrsschild 'gemäß Anweisung des AG.'

Aufstellhöhe 'bis 10 m über und neben der Fahrbahn.'

Verkehrsschild teilweise außer Kraft und wieder in
Kraft setzen nach Unterlagen des AG.
Verkehrsschild außer Kraft setzen mit 'mobiler Auskreuzvorrichtung, beklebt mit Folie RA2, Aufbau B. Breite der Auskreuzvorrichtung: 100 mm.'
Menge: 40,000 m
Leistungsbereichkatalog: 105

**01.05.0018 Auskreuzvorrichtungen vorhalten warten u betreiben**
Auskreuzvorrichtungen für die Bauzeit vorhalten, warten und betreiben.
Vorübergehende Sicherungsmaßnahmen durchführen.
Auskreuzvorrichtungen wie in Vorposition beschrieben.
Menge: 5600,000 md
Leistungsbereichkatalog: 105

**01.05.0019 Absp.g.,Warneinr. aufb. u. abb.*Typ RA2 5 Strah.eins. rot*Versorg. Wahl AN**
StL-Nr. 21105405992401
Absperrgerät oder Warneinrichtung betriebsfertig aufbauen und abbauen. Vorhalten, Kontrolle, Wartung, In-
standsetzung und Betreiben werden gesondert vergütet.
Vorübergehende Verkehrssicherungsmaßnahmen durchführen.
70 v. H. des Preises werden nach betriebsfertigem Aufbau, der Rest nach Abbau vergütet.
Absperrgerät oder Warneinrichtung 'Absperrschranke VZ 600-35 mit einem VZ 250.'

Mit retroreflektierender Folie Klasse RA2.
Mit 5 Richtstrahlern einseitig, rotes Dauerlicht, WL1.
Energieversorgung nach Wahl des AN.
Menge: 6,000 St
Leistungsbereichkatalog: 105

**01.05.0020 Absp.g.,Warneinr. vorhalten wie Vorposition**
StL-Nr. 2110541001
Absperrgerät oder Warneinrichtung vorhalten, warten,
instand setzen und betreiben. Vorübergehende Verkehrssicherungsmaßnahmen durchführen. Die Kontrolle wird gesondert vergütet.
Absperrgerät oder Warneinrichtung wie in Vorposition
beschrieben.
Menge: 840,000 Std
Leistungsbereichkatalog: 105

**01.05.0021 An- und Abfahrt einer Arbeitskol.**
Für die An- und Abfahrt einer Arbeitskolonne außerhalb der für Auf- bzw. Abbau der Verkehrsführung vorgesehenen Zeiten.
Zum Auf- bzw. Abbau zusätzlich angeordneter Verkehrszeichen oder Anzeigetafeln.
Verkehrsschild, Absperrgerät oder Warneinrichtung aufstellen, vorhalten und beseitigen wird über die entsprechenden Positionen vergütet.
Menge: 6,000 St
Leistungsbereichkatalog: 105

#### Unterabschnitt 01.06 LICHTSIGNALANLAGE

*Hinweis: Lichtsignalanlage für*
Lichtsignalanlage für Verkehrssicherung an der AS Perl-Borg. Einsatz lediglich kurzzeitig während der Fräs- und Asphaltarbeiten im unmittelbaren Anschlussbereich der B 407.

**01.06.0001 Transp. LSA Typ D aufb. u. abb. Einmündungsverk.*Versorg. n. Wahl VTU erstellen**
StL-Nr. 21105510101001
Transportable Lichtsignalanlage (LSA) für kreuzende
Verkehrsströme Typ D mit Kabelverbindung, einschließlich Energieversorgung,  aufbauen, in Betrieb nehmen
und abbauen. Vorhalten, Kontrolle, Wartung, Instandsetzung und Betreiben werden gesondert vergütet. Vorübergehende Verkehrssicherungsmaßnahmen durchführen. 70
v.H. des Preises werden nach betriebsfertigem Aufbau,
der Rest nach Abbau vergütet.
LSA für Einmündungsverkehr mit 3 Fahrzeugsignalgruppen.
Energieversorgung nach Wahl des AN.
Verkehrstechnische Unterlage bestehend aus Signallageplan, Berechnungen, Zwischenzeitenmatrix, Signalzeitenplan erstellen.
Menge: 1,000 St
Leistungsbereichkatalog: 105

**01.06.0002 Transport. Lichtsignalanlage vorh. wie Vorposition**
StL-Nr. 2110551501
Transportable Lichtsignalanlage (LSA) vorhalten, warten, instand setzen und betreiben. Vorübergehende Verkehrssicherungsmaßnahmen durchführen. Die Kontrolle
wird gesondert vergütet.
Transportable LSA wie in Vorposition beschrieben.
Menge: 10,000 Std
Leistungsbereichkatalog: 105

#### Unterabschnitt 01.07 SONSTIGES

**01.07.0001 Unterlage reinigen*Lose Teile auf. Selb.aufn.Kehrm.**
Unterlage reinigen. Anfallendes Kehrgut der Verwertung
nach Wahl des AN zuführen.
Unterlage '= Asphaltbefestigung.'

Lose Bestandteile von Schadstellen aufnehmen.
Vorübergehende Sicherungsmaßnahmen durchführen.
Selbstaufnehmende Kehrmaschine.
Menge: 30,000 h
Leistungsbereichkatalog: 113
